# A7, Fahrbahnerneuerung inkl. ENB AS FD-Mitte-AD FD
Angebotsaufforderung (GAEB DA XML 3.2, DA83)
Projekt: A-13300-00
Währung: EUR
Nebenangebote zugelassen: ja
Auftraggeber: Autobahn GmbH des Bundes, Niederlassung Nordwest (Hannover), Außenstelle Fulda, Autobahn GmbH-NL Nordwest, Flemingstr.20-22, 36041 Fulda, Flemingstraße 20-22, 36041 Fulda
Erstellt mit: GXML Toolbox V3.3 R20230829, iTWO_64 V25.0.650, 29.04.2026

## Los 1: Baugrunderkundung
Datum: 29.04.2026

### 01 Baustelleneinrichtung

#### 01.01 Baustelle einrichten

**01.01.0010 Erstellung eines Grobablaufplans**
*** Pauschalposition
Erstellen eines Grobablaufplans über die Dauer der
Erkundung sowie Erstellen eines Geräteeinsatz- und
-umsetzplanes unter Berücksichtigung der
Baubeschreibung Punkt 3.2 Bauablauf und 4.2.1
(wöchentlich aktualisiert).
Menge: 1,000 Psch

**01.01.0020 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'für die Titelpositionen 03, 04 und 05'

Zufahrt zur Baustelle vorhanden.
Menge: 1,000 Psch

**01.01.0030 Baustelle räumen für Titel 03, 04 und 05**
*** Pauschalposition
StL-Nr. 191011129
Baustelle von allen Geräten, Anlagen, Einrichtungen und
dgl. räumen. Benutzte Flächen und Wege entsprechend dem
ursprünglichen Zustand herrichten. Soweit nicht für
bestimmte Leistungen für das Räumen der Baustelle gesonderte Positionen im Leistungsverzeichnis enthalten
sind, gilt die Pauschale
für 'für die Titelpositionen 03, 04 und 05'
Menge: 1,000 Psch

#### 01.02 Kernlager

*Hinweis*
Hinweis zum Bohrkernlager Errichtung des Bohrkernlagers
in zentraler Lage, mit einer maximalen Entfernung zum
Baufeld von 5 km. Die Größe des Kernlagers ist so zu
konzipieren, dass mindestens 100 Kernmeter offen
ausgelegt werden können. Außerdem ist Platz für die
restlichen gestapelten Kernkisten (mind. 500
Kernmeter) sowie die Bodenproben aus den Bohrungen
vorzusehen. Es muss durch BÜ / AG jederzeit anfahrbar
und betretbar sein. Es muss ein Stromanschluss
vorhanden sein.

**01.02.0010 Bohrkernlager einrichten**
*** Pauschalposition
StL-Nr. 21103030
Bohrkernlager einrichten. Witterungsgeschützten, frostfreien, beleuchteten Lagerplatz für das Auslegen der
Bohrkerne für den Zeitraum der Feldarbeiten. Transport
der Bohrkerne zum Kernlager und Auslegen der Kernkisten
nach Bohrung und Teufe.
Menge: 1,000 Psch

**01.02.0020 Bohrkernlager betreiben**
StL-Nr. 21103032
Betreiben des Bohrkernlagers nach Unterlagen des AG.
Menge: 26,000 Wo

**01.02.0030 Kernkisten umstapeln**
Gestapelte Kernkisten oder bereits aufgenommene
Kernkisten auf Anweisung des AG / BÜ erneut auslegen
bzw. im Kernlager umsortieren. Zuarbeit für die
Erstellung von Mischproben und/oder zur Entnahme von
zusätzlichen Proben für chemische oder
bodenmechanische Laboruntersuchungen. Stundensatz
gilt bei einem Einsatz von 2 Personen fürs Umstapeln /
Auslegen der Kernkisten.
Menge: 30,000 h

**01.02.0040 Bohrkernlager räumen**
*** Pauschalposition
StL-Nr. 21103034
Bohrkernlager räumen nach Ende der Bohrkernaufnahme
durch den AG oder dessen Beauftragten. Bohrgut nach
Wahl des AN verwerten.
Menge: 1,000 Psch

### 02 Kampfmitteluntersuchungen

#### 02.01 Baustelle einrichten

**02.01.0010 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**02.01.0020 Baustelle räumen Dies. LV-Abschn.**
*** Pauschalposition
StL-Nr. 191011120
Baustelle von allen Geräten, Anlagen, Einrichtungen und
dgl. räumen. Benutzte Flächen und Wege entsprechend
dem ursprünglichen Zustand herrichten. Soweit nicht
für bestimmte Leistungen für das Räumen der Baustelle
ge- sonderte Positionen im Leistungsverzeichnis
enthalten sind, gilt die Pauschale für alle Leistungen
dieses Abschnittes des Leistungs- verzeichnisses.
Menge: 1,000 Psch

#### 02.02 Bohrlochsondierungen

**02.02.0010 Geräteeinsatz Kampfmittelsondierung**
StL-Nr. 21126231
Gerät für Kampfmittelsondierung an der jeweiligen Räumstelle einsetzen. Der Einsatz umfasst das Aufstellen
und Abbauen sowie das Umstellen von Räumstelle zu Räumstelle. Abgerechnet wird der Einsatz je Räumstelle.
Räumstellen nach Unterlagen des AG.
Menge: 74,000 St

**02.02.0020 Bohrlochsondierung durchführen Baugr.n.Unterl.AG Tiefe bis 6 m Bohrgut verwerten Verfüll.UKbef.Fl. Ton, hoch quellf.**
StL-Nr. 211262060410420
Bohrlochsondierung nach Unterlagen des AG innerhalb der
Räumstelle durchführen. Bohrloch in Etappen herstellen
und verrohren. Verrohrung nach Abschluss der
Sondierung vollständig ziehen und von der Baustelle
entfernen. Sondierung auswerten, bewerten und
Ergebnisse dokumen- tieren. Die Dokumentation ist dem
AG zu übergeben. Umsetzen der Bohreinrichtung von
Bohransatzpunkt zu Bohransatzpunkt innerhalb der
Räumstelle wird nicht ge- sondert vergütet.
Abgerechnet wird die Sondiertiefe bis zum
Freigabehorizont am jeweiligen Bohransatzpunkt.
Durchbohren befestigter Oberflächen und von Hindernissen wird gesondert vergütet. Baugrund = nach
Unterlagen des AG. Freigabehorizont unter
Geländeoberfläche bis 6,00 m. Bohrgut nach Wahl des AN
verwerten. Bohrloch bis Unterkante befestigte Fläche
verfüllen. Verfüllstoff = Tonpellets/-granulat, hoch
quellfähig.
Menge: 308,000 m

**02.02.0030 Bohrlochsondierung durchführen Baugr.n.Unterl.AG Bohrgut verwerten*Verfüll.UKbef.Fl.**
StL-Nr. 21126206049042
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Baugrund = nach Unterlagen des AG.
Freigabehorizont unter Geländeoberfläche '6-15 m'

Bohrgut nach Wahl des AN verwerten.
Bohrloch bis Unterkante befestigte Fläche verfüllen.
Menge: 60,000 m

**02.02.0040 Gerätestillstand Kampfmittelsond. Bohr-Sondiergerät**
StL-Nr. 211262360
Stillstand des Geräts und des eingesetzten Personals
auf Anordnung des AG. Vergütet wird der Verrechnungssatz, der alle Aufwendungen für den Stillstand des
Geräts, ggf. davon abhängiger Geräte sowie sämtlicher
Kosten für das hierfür eingesetzte Personal
einschließlich aller Personalnebenkosten enthält.
Abgerechnet wird nach angeordneten Stillstandszeiten.
Gerät = Bohr- und Sondiereinheit.
Menge: 2,000 h

**02.02.0050 Durchörtern von befestigten Flächen Asphalt Bohrgut verwerten*Asphalt**
StL-Nr. 21126211190101
Befestigte Fläche am Bohransatzpunkt mit angepasstem
Durchmesser für die Bohrlochsondierung bzw. Drucksondierung durchörtern. Umsetzen der Bohreinrichtung von
Bohransatzpunkt zu Bohransatzpunkt innerhalb der Räumstelle wird nicht gesondert vergütet.
Flächenbefestigung = Asphalt.
Dicke der Flächenbefestigung '20 - 50 cm'

Bohrgut nach Wahl des AN verwerten.
Verfüllstoff = Asphalt.
Menge: 68,000 St

**02.02.0060 Bohrloch in Verkehrsfläche verschl. Einbau reaktives Kaltasphalt-Mischgut**
StL-Nr. 211035199
Bohrloch in befestigter Verkehrsfläche nach Unterlagen
des AG verschließen.
Bohrloch verschließen 'Einbau von reaktivem Kaltasphalt-Mischgut (KMG-R), von UK bis OK gebundener Oberbau; Einbau gemäß Handlungsanweisung des H RepA'
Menge: 68,000 St

**02.02.0070 Durchbohren von Hindernissen Beton Bohrverf. Wahl AN Bohrl.über 0,5-1m Bereich bis 2 m Tiefe bis 6m**
StL-Nr. 2112621611210
Durchbohren von Hindernissen mit angepasstem Durchmesser für die Bohrlochsondierung bzw. Drucksondierung.
Umsetzen der Bohreinrichtung von Bohransatzpunkt zu
Bohransatzpunkt innerhalb der Räumstelle wird nicht
ge- sondert vergütet. Abgerechnet wird die durchbohrte
Län- ge des Hindernisses. Hindernis = Beton.
Bohrverfahren nach Wahl des AN. Zu durchbohrende
Hindernisstärke über 0,50 bis 1,00 m. Hindernisbereich
bis 2,00 m Tiefe. Freigabehorizont unter
Geländeoberfläche bis 6,00 m.
Menge: 2,000 m

**02.02.0080 Durchbohren von Hindernissen Beton Bohrverf. Wahl AN Bohrl.über 0,5-1m Bereich über 2-4m Tiefe bis 6 m**
StL-Nr. 2112621611220
Durchbohren von Hindernissen mit angepasstem Durchmesser für die Bohrlochsondierung bzw. Drucksondierung.
Umsetzen der Bohreinrichtung von Bohransatzpunkt zu
Bohransatzpunkt innerhalb der Räumstelle wird nicht
ge- sondert vergütet. Abgerechnet wird die durchbohrte
Län- ge des Hindernisses. Hindernis = Beton.
Bohrverfahren nach Wahl des AN. Zu durchbohrende
Hindernisstärke über 0,50 bis 1,00 m. Hindernisbereich
über 2,00 bis 4,00 m Tiefe. Freigabehorizont unter
Geländeoberfläche bis 6,00 m.
Menge: 2,000 m

**02.02.0090 Durchbohren von Hindernissen Beton Bohrverf. Wahl AN Bohrl.über 0,5-1m Bereich über 4-6m Tiefe bis 6 m**
StL-Nr. 2112621611230
Durchbohren von Hindernissen mit angepasstem Durchmesser für die Bohrlochsondierung bzw. Drucksondierung.
Umsetzen der Bohreinrichtung von Bohransatzpunkt zu
Bohransatzpunkt innerhalb der Räumstelle wird nicht
ge- sondert vergütet. Abgerechnet wird die durchbohrte
Län- ge des Hindernisses. Hindernis = Beton.
Bohrverfahren nach Wahl des AN. Zu durchbohrende
Hindernisstärke über 0,50 bis 1,00 m. Hindernisbereich
über 4,00 bis 6,00 m Tiefe. Freigabehorizont unter
Geländeoberfläche bis 6,00 m.
Menge: 2,000 m

**02.02.0100 Verrechnungssatz Verantwort. Person**
StL-Nr. 21126241
Stundenlohnarbeiten der Verantwortlichen Person für die
baubegleitende Kampfmittelräumung. Der Verrechnungssatz
umfasst sämtliche Kosten für das hierfür eingesetzte
Personal einschließlich aller Personalnebenkosten.
Menge: 8,000 h

**02.02.0110 Verrechnungssatz KMR-Arbeiter**
StL-Nr. 21126246
Stundenlohnarbeiten Kampfmittelräumarbeiter für die
baubegleitende Kampfmittelräumung. Der Verrechnungssatz
umfasst sämtliche Kosten für das hierfür eingesetzte
Personal einschließlich aller Personalnebenkosten.
Menge: 8,000 h

**02.02.0120 Bericht Kampfmittelerkundung**
*** Pauschalposition
Koordination der Freigabe durch den
Kampfmittelräumdienst der Bezirksregierung.
Dokumentation und Berichterstellung nach ATV DIN
18299, Abschnitt 0.1.17 VOB/C für die
Untersuchungspunkte in Form eines Abschlussberichtes,
einer Übersichtskarte sowie einer
Freigabebescheinigung und den Messdiagrammen.
Menge: 1,000 Psch

### 03 Aufschlussbohrungen

#### 03.01 Umsetzen Bohrgerät

**03.01.0010 Gerät f. Baugrunderkundung umsetzen Bohrgerät*Weg bis 0,1km**
*** Bezugsbeschreibung
StL-Nr. 2110306111
Gerät für Baugrunderkundung einschließlich Einrichtung
innerhalb des Arbeitsgeländes von Ansatzpunkt zu An-
satzpunkt umsetzen. Lage der Ansatzpunkte nach Unterlagen des AG.
Gerät = Bohrgerät.
Transportentfernung zum nächsten Ansatzpunkt bis 0,1
km.
Menge: 3,000 St

**03.01.0020 Gerät f. Baugrunderkundung umsetzen Bohrgerät*Weg ü. 0,1-1,0km**
*** wie Position 03.01.0010
StL-Nr. 2110306112
Gerät für Baugrunderkundung einschließlich Einrichtung
innerhalb des Arbeitsgeländes von Ansatzpunkt zu An-
satzpunkt umsetzen. Lage der Ansatzpunkte nach Unterlagen des AG.
Gerät = Bohrgerät.
Transportentfernung zum nächsten Ansatzpunkt über 0,1
km bis 1,0 km.
Menge: 38,000 St

**03.01.0030 Gerät f. Baugrunderkundung umsetzen Bohrgerät**
*** wie Position 03.01.0010
StL-Nr. 2110306119
Gerät für Baugrunderkundung einschließlich Einrichtung
innerhalb des Arbeitsgeländes von Ansatzpunkt zu An-
satzpunkt umsetzen. Lage der Ansatzpunkte nach Unterlagen des AG.
Gerät = Bohrgerät.
Transportentfernung zum nächsten Ansatzpunkt 'Weg > 1 km'
Menge: 33,000 St

#### 03.02 Kernbohrungen

**03.02.0010 Baugrundaufschlussbohrung ausführen Boden*Rammkernbohren senkrecht*Endt. bis 10m verrohren/ziehen*Bohrb. bis 10m**
StL-Nr. 21103102121111
Bohrung f. Baugrunduntersuchung nach DIN EN ISO 22475-1
nach Unterlagen des AG einschließlich ggf. erforderlicher Umrüstung der Bohreinrichtung ausführen. Schichtenverzeichnis nach DIN EN ISO 22475-1 führen. Durchbohren von Hindernissen wird gesondert vergütet.
Baugrund = überwiegend Boden.
Bohrverfahren = Rammkernbohrverfahren.
Bohrung senkrecht.
Endtiefe bis 10,00 m.
Verrohrung bis zur Endtiefe der Bohrung einbringen und
nach Beendigung der Bohrung ziehen.
Bohrbereich mit Verrohrung bis 10,00 m Tiefe.
Menge: 334,000 m

**03.02.0020 Baugrundaufschlussbohrung ausführen Boden*Rammkernbohren senkrecht*Endt. ü. 20-30m verrohren/ziehen*Bohrb. bis 10m**
StL-Nr. 21103102121311
Bohrung f. Baugrunduntersuchung nach DIN EN ISO 22475-1
nach Unterlagen des AG einschließlich ggf. erforderlicher Umrüstung der Bohreinrichtung ausführen. Schichtenverzeichnis nach DIN EN ISO 22475-1 führen. Durchbohren von Hindernissen wird gesondert vergütet.
Baugrund = überwiegend Boden.
Bohrverfahren = Rammkernbohrverfahren.
Bohrung senkrecht.
Endtiefe über 20,00 m bis 30,00 m.
Verrohrung bis zur Endtiefe der Bohrung einbringen und
nach Beendigung der Bohrung ziehen.
Bohrbereich mit Verrohrung bis 10,00 m Tiefe.
Menge: 80,000 m

**03.02.0030 Baugrundaufschlussbohrung ausführen Boden*Rammkernbohren senkrecht*Endt. ü. 20-30m verrohren/ziehen*Bohrb. ü. 10-20m**
StL-Nr. 21103102121312
Bohrung f. Baugrunduntersuchung nach DIN EN ISO 22475-1
nach Unterlagen des AG einschließlich ggf. erforderlicher Umrüstung der Bohreinrichtung ausführen. Schichtenverzeichnis nach DIN EN ISO 22475-1 führen. Durchbohren von Hindernissen wird gesondert vergütet.
Baugrund = überwiegend Boden.
Bohrverfahren = Rammkernbohrverfahren.
Bohrung senkrecht.
Endtiefe über 20,00 m bis 30,00 m.
Verrohrung bis zur Endtiefe der Bohrung einbringen und
nach Beendigung der Bohrung ziehen.
Bohrbereich mit Verrohrung über 10,00 - 20,00 m Tiefe.
Menge: 60,000 m

**03.02.0040 Baugrundaufschlussbohrung ausführen Boden*Rammkernbohren senkrecht*Endt. ü. 20-30m verrohren/ziehen*Bohrb. ü. 20-30m**
StL-Nr. 21103102121313
Bohrung f. Baugrunduntersuchung nach DIN EN ISO 22475-1
nach Unterlagen des AG einschließlich ggf. erforderlicher Umrüstung der Bohreinrichtung ausführen. Schichtenverzeichnis nach DIN EN ISO 22475-1 führen. Durchbohren von Hindernissen wird gesondert vergütet.
Baugrund = überwiegend Boden.
Bohrverfahren = Rammkernbohrverfahren.
Bohrung senkrecht.
Endtiefe über 20,00 m bis 30,00 m.
Verrohrung bis zur Endtiefe der Bohrung einbringen und
nach Beendigung der Bohrung ziehen.
Bohrbereich mit Verrohrung über 20,00 - 30,00 m Tiefe.
Menge: 10,000 m

**03.02.0050 Baugrundaufschlussbohrung ausführen Fels*Seilkernbohren senkrecht*Endt. bis 10m Bohrb. bis 10m**
StL-Nr. 21103102261101
Bohrung f. Baugrunduntersuchung nach DIN EN ISO 22475-1
nach Unterlagen des AG einschließlich ggf. erforderlicher Umrüstung der Bohreinrichtung ausführen. Schichtenverzeichnis nach DIN EN ISO 22475-1 führen. Durchbohren von Hindernissen wird gesondert vergütet.
Baugrund = überwiegend Fels.
Bohrverfahren = Seilkernbohrverfahren.
Bohrung senkrecht.
Endtiefe bis 10,00 m.
Bohrbereich mit Verrohrung bis 10,00 m Tiefe.
Menge: 30,000 m

**03.02.0060 Durchörtern befestigter Flächen für Bohrung Asphalt Dicke ü. 20-50cm**
StL-Nr. 21103302210
Durchörtern von befestigten Flächen am Bohr- oder Sondieransatzpunkt nach Unterlagen des AG. Durchmesser
nach Wahl des AN an Untersuchungszweck anpassen.
Durchörtern für Bohrung. Flächenbefestigung = Asphalt.
Dicke über 20 bis 50 cm.
Menge: 68,000 St

**03.02.0070 Gerätestillstand Bohrgerät**
StL-Nr. 211030510
Stillstand des Gerätes und des eingesetzten Personals
auf Anordnung des AG. Vergütet wird ein Verrechnungssatz, der alle Aufwendungen für den Stillstand des Ge-
rätes, ggf. davon abhängige Geräte sowie die Kosten
für das hierfür eingesetzte Personal einschließlich
sämtli- cher Zuschläge enthält. Abgerechnet wird nach
angeord- neten Stillstandszeiten. Die Abrechnung
erfolgt je an- gefangener Stunde. Gerät = Bohrgerät.
Menge: 10,000 h

**03.02.0080 Bohrhind. d. Meißeln beseitigen**
StL-Nr. 21103310
Bohrhindernis durch Meißeln und Fangen im Bohrloch beseitigen. Meißel- und Fangearbeiten auf Anordnung des
AG. Abrechnung je 1/4 angefangene Stunde.
Menge: 5,000 h

#### 03.03 Probenahme Kernbohrungen

*Hinweis*
Aus den Bohrungen sind während der Bohrarbeiten
zusätzlich Becherproben aus dem Bereich der bindigen
Schichten, Entnahmekategorie B, Güteklasse 3 zur
Wassergehaltsbestimmung sowie ungestörte Bodenproben
der Entnahmekategorie A, Güteklasse 1 - nach Angaben
des Baugrundgutachters - zu entnehmen. Die weitere
Probeentnahme durch den AN erfolgt nach Vorgaben des
Baugrundgutachters im Zuge der Schichtenaufnahme aus
den Kernkisten. Hierzu sind vom AN Probengefäße
(Becher, 1l und Eimer, 5l) und Etiketten ins Kernlager
zu liefern/vorzuhalten. Die Abholung / der Transport
der Proben erfolgt jeweils durch den "AN
Bodenmechanische Laboruntersuchungen" und AN Chemische
Laboruntersuchungen".

**03.03.0010 Kernprobe mit Bohren entnehmen Bohrung*GK 3-4*Rammkernrohr Kernl. 1,0 m*DU 100 mm*Kiste 2fächerig**
StL-Nr. 2110321512101192
Kernprobe nach DIN EN ISO 22475-1 während des Bohrens
nach Unterlagen des AG entnehmen. Bezeichnen und Einlegen der Kernprobe in Kernkiste. Liefern der Kernkiste
und Kernhülle.
Entnahme aus Bohrung.
Güteklasse 3 bis 4 mit einem Verfahren der Entnahmekategorie B.
Entnahme mit Rammkernrohr.
Kernlänge 1,00 m.
Kerndurchmesser = 100 mm.
Transport und Übergabe 'Lagerung in Kernlager'

Kernkiste zweifächerig mit Deckel, Länge 1,00 m, liefern.
Menge: 484,000 St

**03.03.0020 Probe entnehmen Bohrung aus bindigen Schichten Becher 1,0 l Kategorie B**
StL-Nr. 2110321019129
Probe nach DIN EN ISO 22475-1 nach Unterlagen des AG
entnehmen und verpacken. Bezeichnen und Lagern der Probe sowie Liefern des Probebehälters einschließlich zugehörigem Verschluss.
Entnahme aus Bohrung.
Anzahl der Proben 'ais bindigen Schichten'

Probe in Kunststoffbecher von 1,0 l Fassungsvermögen
füllen.
Güteklasse = 3 - 5 mit einem Verfahren der Entnahmekategorie B.
Übergabe 'Lagerung der Probe bis Abholung im Kernlager.'
Menge: 40,000 St

**03.03.0030 Probe entnehmen**
StL-Nr. 211032109-59
Probe nach DIN EN ISO 22475-1 nach Unterlagen des AG
entnehmen und verpacken. Bezeichnen und Lagern der Probe sowie Liefern des Probebehälters einschließlich zugehörigem Verschluss.
Entnahme 'aus Kernkiste'
Menge: 20,000 St

**03.03.0040 Probe entnehmen Eimer 10,0 l**
StL-Nr. 211032109969
Probe nach DIN EN ISO 22475-1 nach Unterlagen des AG
entnehmen und verpacken. Bezeichnen und Lagern der Probe sowie Liefern des Probebehälters einschließlich zugehörigem Verschluss.
Entnahme 'aus Kernkiste'

Anzahl der Proben '4'

Probe in Eimer von 10,0 l Fassungsvermögen füllen.
Güteklasse '..........'
Menge: 40,000 St

**03.03.0050 Probe mit Entnahmegerät entnehmen Probe aus Bohrung bindiger Boden GK 1-2**
StL-Nr. 2110322512109
Probe mit Entnahmegerät nach DIN EN ISO 22475-1 nach
Unterlagen des AG entnehmen. Bezeichnen und Lagern der
Probe sowie Liefern der Probenhülle.
Probeentnahme aus einer Bohrung.
Baugrund = überwiegend bindiger Boden.
Güteklasse = 1 bis 2 mit einem Verfahren der Entnahmekategorie A.
Entnahmeart 'Sonderprobe im Bohrloch, Stutzen d>=100mm, l>=300mm; Lagerung bis Abholung im Kernlager'
Menge: 5,000 St

**03.03.0060 Aufbau und Umsetzen Kernbohrgerät**
Aufbau und Umsetzen der erforderlichen technischen
Gerätschaften für Kernbohrungen d>100 mm in gebundenen
Deckschichten von Ansatzpunkt zu Ansatzpunkt.
Menge: 68,000 St

**03.03.0070 Kernprobe gebundener Oberbau (Asphalt/Beton)**
Entnahme einer Kernprobe (d = 100mm) aus dem
gebundenen Oberbau nach Angaben des
Baugrundgutachters. Dicke über 20cm bis 50cm.
Probe reinigen, fotografieren, verpacken und bezeichnen
sowie Lagerung der Probe bis Abholung im Kernlager.
Menge: 68,000 St

#### 03.04 Verfüllen der Bohrungen

**03.04.0010 Bohrloch verfüllen Ton, hochquellf. DU ü. 150-220mm Verf.ganze Tiefe**
StL-Nr. 21103504120
Bohrloch nach Unterlagen des AG verfüllen. Verfüllprotokoll führen. Baustoff = Tonpellets/-granulat hoch
quellfähig. Durchmesser der Bohrung über 150 bis 220
mm. Verfüllbereich auf ganze Tiefe. ***
Bohrlochverfüllung in befestigter Verkehrsfläche ***
zusätzlich mit 'Bohrloch in Verkehrsfläche verschl.'.
Menge: 450,000 m

**03.04.0020 Bohrloch in Verkehrsfläche verschl. Einbau reaktives Kaltasphalt-Mischgut**
StL-Nr. 211035199
Bohrloch in befestigter Verkehrsfläche nach Unterlagen
des AG verschließen.
Bohrloch verschließen 'Einbau von reaktivem Kaltasphalt-Mischgut (KMG-R), von UK bis OK gebundener Oberbau; Einbau gemäß Handlungsanweisung des H RepA'
Menge: 68,000 St

#### 03.05 Zusätzliche Leistungen im Bereich der Aufschlusspunkte

**03.05.0010 Leitungserkundung**
StL-Nr. 21103014
Erkundung von Kabeln und Leitungen aller Art durch geeignete Methoden, z.B. durch Einholen von Kabelplänen
und/oder Einweisung durch den Leitungsträger. Die Vorschriften der Leitungsträger sind zu beachten. Abgerechnet wird nach der Anzahl der Bodenerkundungspunkte.
Menge: 74,000 St

**03.05.0020 Einmessen der Ansatzpunkte in Gauß-Krüger und UTM**
Einmessen der Ansatzpunkte vor Beginn der
Erkundungsarbeiten sowie Einmessen nach Lage und Höhe
nach Abschluss der Erkundung. DPH´s die nicht neben
einem direkten Aufschlusspunkt niedergebracht werden,
müssen ebenfalls nach Lage und Höhe eingemessen
werden. Die Bohransatzpunkte sind durch den AN in
eigener Verantwortung bis zur Einmessung zu sichern;
Eintragen der Bohransatzpunkte in einem vom AG zur
Verfügunggestellten Lageplan. Dokumentation und
Auswertung der Messergebnisse erstellen.
Koordinatenreferenzsysteme, siehe
Baubeschreibung, Pkt. 3.11. Übergabe der Daten als
Excel-Datei digital.
Menge: 74,000 St

**03.05.0030 Vorschachtung für Leitungssuche Tiefe bis 1,25m Handsch. Masch. Boden lag., einb.**
StL-Nr. 21103016120
Vorschachtung nach Unterlagen des AG einschließlich
Handschachtung herstellen. Straßenaufbruch wird gesondert vergütet. Aushubtiefe bis 1,25 m. Handschachtung
mit Maschinenunterstützung. Boden seitlich lagern,
Vorschachtung mit seitlich gela- gertem Boden
lagenweise verfüllen und verdichten.
Menge: 5,000 St

**03.05.0040 Zustandsfeststellung durchführen**
*** Pauschalposition
Zustandsfeststellung, siehe Baubeschreibung Pkt. 3.8
vor Baubeginn und nach Abschluss der
Erkundung aller in Anspruch genommener Flächen
durchführen.
Menge: 1,000 Psch

**03.05.0050 Fotodokumentation**
StL-Nr. 21103920
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Menge: 484,000 m

**03.05.0060 Zeichnerische Darstellung**
StL-Nr. 211039109
Bohrprofile gemäß DIN 4023 nach Unterlagen des AG darstellen. Abgerechnet wird nach m Bohrprofil.
Dateiformat 'Übergabe der Daten digital als DXF (DWG) und PDF.'
Menge: 484,000 m

**03.05.0070 Bohranzeige HLNUG**
Bohranzeige gemäß Geologiedatengesetz des Landes Hessen
(§8 GeolDG) spätestens 14 Tage vor Beginn der
Bohrarbeiten beim Hessischen Landesamt für Umwelt und
Geologie (HLNUG) stellen. Die Mitteilung kann online
erfolgen.
Menge: 1,000 St

### 04 Sondierungen und Schürfe

#### 04.01 Schwere Rammsondierungen (DPH)

**04.01.0010 Gerät f. Baugrunderkundung umsetzen Rammsonde*Weg bis 0,1km**
*** Bezugsbeschreibung
StL-Nr. 2110306131
Gerät für Baugrunderkundung einschließlich Einrichtung
innerhalb des Arbeitsgeländes von Ansatzpunkt zu An-
satzpunkt umsetzen. Lage der Ansatzpunkte nach Unterlagen des AG.
Gerät = Rammsonde.
Transportentfernung zum nächsten Ansatzpunkt bis 0,1
km.
Menge: 3,000 St

**04.01.0020 Gerät f. Baugrunderkundung umsetzen Rammsonde**
*** wie Position 04.01.0010
StL-Nr. 2110306139
Gerät für Baugrunderkundung einschließlich Einrichtung
innerhalb des Arbeitsgeländes von Ansatzpunkt zu An-
satzpunkt umsetzen. Lage der Ansatzpunkte nach Unterlagen des AG.
Gerät = Rammsonde.
Transportentfernung zum nächsten Ansatzpunkt 'Weg >1 km'
Menge: 25,000 St

**04.01.0030 Durchörtern befestigter Flächen für Sondierung Asphalt Dicke ü. 20-50cm**
StL-Nr. 21103302110
Durchörtern von befestigten Flächen am Bohr- oder Sondieransatzpunkt nach Unterlagen des AG. Durchmesser
nach Wahl des AN an Untersuchungszweck anpassen.
Durchörtern für Sondierung. Flächenbefestigung =
Asphalt. Dicke über 20 bis 50 cm.
Menge: 22,000 St

**04.01.0040 Rammsondierung durchführen Boden*DPH*Wahl des AN Endt. bis 5m**
*** Bezugsbeschreibung
StL-Nr. 211031301331
Rammsondierung für Baugrunduntersuchung nach DIN EN ISO
22476-2 nach Unterlagen des AG durchführen. Übergabe
der Ergebnisse nach Unterlagen des AG.
Baugrund = überwiegend Boden.
Rammsonde DPH (schwer).
Spitzen nach Wahl des AN.
Endtiefe bis 5,00 m.
Menge: 140,000 m

**04.01.0050 Rammsondierung durchführen Boden*DPH*Wahl des AN Endt. ü. 5-10m**
*** wie Position 04.01.0040
StL-Nr. 211031301332
Rammsondierung für Baugrunduntersuchung nach DIN EN ISO
22476-2 nach Unterlagen des AG durchführen. Übergabe
der Ergebnisse nach Unterlagen des AG.
Baugrund = überwiegend Boden.
Rammsonde DPH (schwer).
Spitzen nach Wahl des AN.
Endtiefe über 5,00 bis 10,00 m.
Menge: 60,000 m

**04.01.0060 Rammsondierung durchführen Boden*DPH*Wahl des AN Endt. ü. 15-20m**
*** wie Position 04.01.0040
StL-Nr. 211031301334
Rammsondierung für Baugrunduntersuchung nach DIN EN ISO
22476-2 nach Unterlagen des AG durchführen. Übergabe
der Ergebnisse nach Unterlagen des AG.
Baugrund = überwiegend Boden.
Rammsonde DPH (schwer).
Spitzen nach Wahl des AN.
Endtiefe über 15,00 bis 20,00 m.
Menge: 40,000 m

**04.01.0070 Bohrloch in Verkehrsfläche verschl. Einbau reaktives Kaltasphalt-Mischgut**
StL-Nr. 211035199
Bohrloch in befestigter Verkehrsfläche nach Unterlagen
des AG verschließen.
Bohrloch verschließen 'Einbau von reaktivem Kaltasphalt-Mischgut (KMG-R), von UK bis OK gebundener Oberbau; Einbau gemäß Handlungsanweisung des H RepA'
Menge: 22,000 St

**04.01.0080 Gerätestillstand Rammsonde**
StL-Nr. 211030510
Stillstand des Gerätes und des eingesetzten Personals
auf Anordnung des AG. Vergütet wird ein Verrechnungssatz, der alle Aufwendungen für den Stillstand des Ge-
rätes, ggf. davon abhängige Geräte sowie die Kosten
für das hierfür eingesetzte Personal einschließlich
sämtli- cher Zuschläge enthält. Abgerechnet wird nach
angeord- neten Stillstandszeiten. Die Abrechnung
erfolgt je an- gefangener Stunde. Gerät = Rammsonde.
Menge: 4,000 h

#### 04.02 Schürfe

**04.02.0010 Handschurf im Bankett herstellen**
Schurf gemäß DIN EN ISO 22475-1 und DIN 4124 auf
Anordnung des AG im Bankettbereich bis 0,50 m Tiefe
herstellen zur Beprobung: 1 Einzelprobe (5,0 l) Tiefe
0-0,10 m und 1 Einzelprobe (5,0 l) Tiefe 0,10-0,50 m., rückverfüllen und
verdichten. Probenentnahme gesondert.
Menge: 13,000 St

**04.02.0020 Probe entnehmen Eimer 5,0 l**
StL-Nr. 21103210995-9
Probe nach DIN EN ISO 22475-1 nach Unterlagen des AG
entnehmen und verpacken. Bezeichnen und Lagern der Probe sowie Liefern des Probebehälters einschließlich zugehörigem Verschluss.
Entnahme 'Handschurf'

Anzahl der Proben 'Probenentnahme von 0,00-0,10m bzw. 0,10-0,50m'

Probe in Eimer von 5,0 l Fassungsvermögen füllen.
Menge: 26,000 St

### 05 Verkehrssicherung

#### 05.01 Verkehrssicherung Seitenstreifen

*Hinweis*
Die Verkehrssicherungsmaßnahmen auf dem Seitenstreifen
in Fahrtrichtung Würzburg und Fahrtrichtung Kassel sind
für Bohrungen inkl. Kampfmittelsondierungen im Schichtbetrieb als
Tages- und Nachtbaustelle (max. 24 h) erforderlich.
Vorraussichtliche Dauer ca. 30 Tage (d. h. 30 x
nachfolgenden Positionen 06.01.010 und 06.01.020)

**05.01.0010 Verk.sich. kürzerer Dauer durchf. VZ-Plan des AG*stat.Arb.st. ums. bei Tageslicht**
StL-Nr. 2110513501299100
Verkehrssicherung an Arbeitsstellen von kürzerer Dauer
betriebsfertig aufbauen, vorhalten, warten, instand
setzen, betreiben und abbauen. Vorübergehende Verkehrssicherungsmaßnahmen durchführen.
Nach Verkehrszeichenplan des AG.
Für stationäre Arbeitsstelle einschließlich Umsetzen.
Umsetzen nach Unterlagen des AG.
Länge des Arbeitsbereiches 'ca. 25 m'

Gesamtdauer der Verkehrsführung 'bis 10 h'

Bei Tageslicht.
Menge: 15,000 St

**05.01.0020 Verk.sich. kürzerer Dauer durchf. VZ-Plan des AG*stat.Arb.st. ums. bei Dunkelheit**
StL-Nr. 2110513501299200
Verkehrssicherung an Arbeitsstellen von kürzerer Dauer
betriebsfertig aufbauen, vorhalten, warten, instand
setzen, betreiben und abbauen. Vorübergehende Verkehrssicherungsmaßnahmen durchführen.
Nach Verkehrszeichenplan des AG.
Für stationäre Arbeitsstelle einschließlich Umsetzen.
Umsetzen nach Unterlagen des AG.
Länge des Arbeitsbereiches '25 m'

Gesamtdauer der Verkehrsführung 'bis 10 h'

Bei Dunkelheit.
Menge: 15,000 St

**05.01.0030 Verk.sich. kürzerer Dauer durchf. VZ-Plan des AG*stat.Arb.st. ums.**
StL-Nr. 2110513501299900
Verkehrssicherung an Arbeitsstellen von kürzerer Dauer
betriebsfertig aufbauen, vorhalten, warten, instand
setzen, betreiben und abbauen. Vorübergehende Verkehrssicherungsmaßnahmen durchführen.
Nach Verkehrszeichenplan des AG.
Für stationäre Arbeitsstelle einschließlich Umsetzen.
Umsetzen nach Unterlagen des AG.
Länge des Arbeitsbereiches '25 m'

Gesamtdauer der Verkehrsführung 'bis 24h'

Bei 'Tageslicht und Dunkelheit'
Menge: 15,000 St

#### 05.02 Verkehrssicherung linker Fahrstreifen

*Hinweis*
Die Verkehrssicherungsmaßnahmen auf der linken Fahrspur
in Fahrtrichtung Würzburg und Fahrtrichtung Kassel sind
für Bohrungen inkl. Kampfmittelsondierungen im
Schichtbetrieb als
Tages- und Nachtbaustelle (max. 24 h) erforderlich.
Vorraussichtliche Dauer ca. 30 Tage (d. h. 30 x
nachfolgenden Positionen 06.02.010 und 06.02.020)

**05.02.0010 Verk.sich. kürzerer Dauer durchf. VZ-Plan des AG*stat.Arb.st. ums. bei Tageslicht**
StL-Nr. 2110513501299100
Verkehrssicherung an Arbeitsstellen von kürzerer Dauer
betriebsfertig aufbauen, vorhalten, warten, instand
setzen, betreiben und abbauen. Vorübergehende Verkehrssicherungsmaßnahmen durchführen.
Nach Verkehrszeichenplan des AG.
Für stationäre Arbeitsstelle einschließlich Umsetzen.
Umsetzen nach Unterlagen des AG.
Länge des Arbeitsbereiches 'ca. 25 m'

Gesamtdauer der Verkehrsführung 'bis 10 h'

Bei Tageslicht.
Menge: 8,000 St

**05.02.0020 Verk.sich. kürzerer Dauer durchf. VZ-Plan des AG*stat.Arb.st. ums. bei Dunkelheit**
StL-Nr. 2110513501299200
Verkehrssicherung an Arbeitsstellen von kürzerer Dauer
betriebsfertig aufbauen, vorhalten, warten, instand
setzen, betreiben und abbauen. Vorübergehende Verkehrssicherungsmaßnahmen durchführen.
Nach Verkehrszeichenplan des AG.
Für stationäre Arbeitsstelle einschließlich Umsetzen.
Umsetzen nach Unterlagen des AG.
Länge des Arbeitsbereiches '25 m'

Gesamtdauer der Verkehrsführung 'bis 10 h'

Bei Dunkelheit.
Menge: 8,000 St

**05.02.0030 Verk.sich. kürzerer Dauer durchf. VZ-Plan des AG*stat.Arb.st. ums.**
StL-Nr. 2110513501299900
Verkehrssicherung an Arbeitsstellen von kürzerer Dauer
betriebsfertig aufbauen, vorhalten, warten, instand
setzen, betreiben und abbauen. Vorübergehende Verkehrssicherungsmaßnahmen durchführen.
Nach Verkehrszeichenplan des AG.
Für stationäre Arbeitsstelle einschließlich Umsetzen.
Umsetzen nach Unterlagen des AG.
Länge des Arbeitsbereiches '25 m'

Gesamtdauer der Verkehrsführung 'bis 24 h'

Bei 'bei tageslich und Dunkelheit'
Menge: 10,000 St
